# Kit de control de UTA de LG, modelo PUCKA0

- Propiedad del archivo: CONSTRUNARIO
- Formato: FIEBDC-3/2012
- Programa: Construnario Versión 1.9
- Fecha de los precios: 11/06/2013
- Divisa: EUR

**PUCKA0** Kit de control de UTA de LG, modelo PUCKA0
AHU control Kit de LG, modelo PUCKA0. Kit de control para UTAs de pequeña potencia conectadas con uds exteriores universales de la gama comercial de LG.
