# Kit de válvula de expansión electronica de UTA de LG, modelo PRLK048A0

- Propiedad del archivo: CONSTRUNARIO
- Formato: FIEBDC-3/2012
- Programa: Construnario Versión 1.9
- Fecha de los precios: 11/06/2013
- Divisa: EUR

**PRLK048A0** Kit de válvula de expansión electronica de UTA de LG, modelo PRLK048A0
AHU VEE Kit de LG, modelo PRLK048A0. Kit de válvula de expansión electrónica para UTAs de mediano tamaño conectadas con uds. exteriores Multi V de LG.
