# Kit de control de UTA de LG, modelo PRCKD20E. 4 sistemas

- Propiedad del archivo: CONSTRUNARIO
- Formato: FIEBDC-3/2012
- Programa: Construnario Versión 1.9
- Fecha de los precios: 11/06/2013
- Divisa: EUR

**PRCKD20E** Kit de control de UTA de LG, modelo PRCKD20E. 4 sistemas
AHU Control Kit de LG, modelo PRCKD20E para conectar de 1 a 4 uds. exteriores. Kit de control para UTAs de gran tamaño o en aquellas en las que se desea tener un mayor control sobre los distintos elementos de actuación de la UTA.
