# Kit de expansión de UTA de LG, modelo PATX25A0E. Aplicable a sistemas frigorificos de 28 a 36HP

- Propiedad del archivo: CONSTRUNARIO
- Formato: FIEBDC-3/2012
- Programa: Construnario Versión 1.9
- Fecha de los precios: 11/06/2013
- Divisa: EUR

**PATX25A0E** Kit de expansión de UTA de LG, modelo PATX25A0E. Aplicable a sistemas frigorificos de 28 a 36HP
Kit de válvula de expansión electrónica de LG, modelo PATX25A0E para UTAs de gran tamaño conectadas con uds. exteriores Multi V de 28-36 hp de capacidad.
