# Control remoto programable y retroiluminado por cable ESTANDAR color negro de LG, modelo PQRCVSL0

- Propiedad del archivo: CONSTRUNARIO
- Formato: FIEBDC-3/2012
- Programa: Construnario Versión 1.9
- Fecha de los precios: 11/06/2013
- Divisa: EUR

**PQRCVSL0** Control remoto programable y retroiluminado por cable ESTANDAR color negro de LG, modelo PQRCVSL0
Control remoto de LG, modelo PQRCVSL0 programable y retroiluminado por cable ESTANDAR color negro para uds. interiores y recuperadores.
