# Control remoto programable y táctil por cable DELUXE color blanco de LG, modelo PQRCUDS0

- Propiedad del archivo: CONSTRUNARIO
- Formato: FIEBDC-3/2012
- Programa: Construnario Versión 1.9
- Fecha de los precios: 11/06/2013
- Divisa: EUR

**PQRCUDS0** Control remoto programable y táctil por cable DELUXE color blanco de LG, modelo PQRCUDS0
Control remoto por cable de LG, modelo PQRCUDS0 programable y táctil Deluxe de color blanco.
