# Control remoto programable y táctil por cable DELUXE color azul de LG, modelo PQRCUDS0B

- Propiedad del archivo: CONSTRUNARIO
- Formato: FIEBDC-3/2012
- Programa: Construnario Versión 1.9
- Fecha de los precios: 11/06/2013
- Divisa: EUR

**PQRCUDS0B** Control remoto programable y táctil por cable DELUXE color azul de LG, modelo PQRCUDS0B
Control remoto por cable de LG, modelo PQRCUDS0B programable y táctil Deluxe de color azul.
