# Control remoto programable uds. interiores tipo suelo-techo de LG, modelo PVRCUSZ0

- Propiedad del archivo: CONSTRUNARIO
- Formato: FIEBDC-3/2012
- Programa: Construnario Versión 1.9
- Fecha de los precios: 11/06/2013
- Divisa: EUR

**PVRCUSZ0** Control remoto programable uds. interiores tipo suelo-techo de LG, modelo PVRCUSZ0
Control remoto por cable de LG, modelo PVRCUSZ0 programable Estándar para uds. interiores tipo suelo-techo (excepto mod. 12) y techo (excepto high inverter).
