# Control remoto cable SENCILLO color negro de LG, modelo PQRCVCL0Q

- Propiedad del archivo: CONSTRUNARIO
- Formato: FIEBDC-3/2012
- Programa: Construnario Versión 1.9
- Fecha de los precios: 11/06/2013
- Divisa: EUR

**PQRCVCL0Q** Control remoto cable SENCILLO color negro de LG, modelo PQRCVCL0Q
Control remoto por cable de LG, modelo PQRCVCL0Q Sencillo de color negro.
