# Control remoto cable SENCILLO color blanco de LG, modelo PQRCVCL0QW

- Propiedad del archivo: CONSTRUNARIO
- Formato: FIEBDC-3/2012
- Programa: Construnario Versión 1.9
- Fecha de los precios: 11/06/2013
- Divisa: EUR

**PQRCVCL0QW** Control remoto cable SENCILLO color blanco de LG, modelo PQRCVCL0QW
Control remoto por cable de LG, modelo PQRCVCL0QW Sencillo de color blanco.
