# Control remoto cable SENCILLO para HOTEL color negro de LG, modelo PQRCHCA0Q

- Propiedad del archivo: CONSTRUNARIO
- Formato: FIEBDC-3/2012
- Programa: Construnario Versión 1.9
- Fecha de los precios: 26/03/2013
- Divisa: EUR

**PQRCHCA0Q** Control remoto cable SENCILLO para HOTEL color negro de LG, modelo PQRCHCA0Q
Control remoto por cable de LG, modelo PQRCHCA0Q Sencillo para Hotel de color negro.
