# Control remoto inalámbrico SENCILLO de LG, modelo PQWRHDF0

- Propiedad del archivo: CONSTRUNARIO
- Formato: FIEBDC-3/2012
- Programa: Construnario Versión 1.9
- Fecha de los precios: 11/06/2013
- Divisa: EUR

**PQWRHDF0** Control remoto inalámbrico SENCILLO de LG, modelo PQWRHDF0
Control remoto inalámbrico de LG, modelo PQWRHDF0 Sencillo.
