# Control Central simple para 16 grupos uds. interiores de LG, modelo PQCSB101S0

- Propiedad del archivo: CONSTRUNARIO
- Formato: FIEBDC-3/2012
- Programa: Construnario Versión 1.9
- Fecha de los precios: 11/06/2013
- Divisa: EUR

**PQCSB101S0** Control Central simple para 16 grupos uds. interiores de LG, modelo PQCSB101S0
Control central Simple de LG, modelo PQCSB101S0 on/off que controla hasta 16 grupos de unidades interiores. Se pueden agrupar hasta 16 unidades interiores bajo una sola dirección funcionando como una única unidad. Permite para cada grupo su encendido, apagado o visualización de avería.
