# Control Central AC EZ control para 32 grupos uds. interiores de LG, modelo PQCSZ250S0

- Propiedad del archivo: CONSTRUNARIO
- Formato: FIEBDC-3/2012
- Programa: Construnario Versión 1.9
- Fecha de los precios: 11/06/2013
- Divisa: EUR

**PQCSZ250S0** Control Central AC EZ control para 32 grupos uds. interiores de LG, modelo PQCSZ250S0
Control central AC EZ de LG, modelo PQCSZ250S0 que controla hasta 32 grupos de unidades interiores. Además de controlar el encendido/apagado, el modo de funcionamiento y la velocidad del ventilador, dispone de funciones adicionales que pueden ser fácilmente visualizadas y controladas. Se pueden agrupar hasta 16 unidades bajo una sola dirección funcionando como una única unidad.
