# AC Smart II Pantalla táctil hasta 64 grupos uds. interiores de LG, modelo PQCSW320A1E

- Propiedad del archivo: CONSTRUNARIO
- Formato: FIEBDC-3/2012
- Programa: Construnario Versión 1.9
- Fecha de los precios: 11/06/2013
- Divisa: EUR

**PQCSW320A1E** AC Smart II Pantalla táctil hasta 64 grupos uds. interiores de LG, modelo PQCSW320A1E
Control central Táctil AC SMART II de LG, modelo PQCSW320A1E que controla hasta 64 grupos de unidades interiores. Permite agrupar las unidades interiores en distintas zonas, bloquear diversas funciones para restringir el control individual de las unidades interiores y seleccionar un rango de temperatura de funcionamiento. Se pueden agrupar hasta 16 unidades bajo una sola dirección funcionando como una única unidad. Además de todas las funciones avanzadas dispone de aplicación via web PC.
