# Kit expansión del AC Smart II de LG, modelo PQCSE440U0

- Propiedad del archivo: CONSTRUNARIO
- Formato: FIEBDC-3/2012
- Programa: Construnario Versión 1.9
- Fecha de los precios: 11/06/2013
- Divisa: EUR

**PQCSE440U0** Kit expansión del AC Smart II de LG, modelo PQCSE440U0
Kit de expansión del AC Smart II de LG, modelo PQCSE440U0 hasta un máx. de 128 grupos de unidades interiores.
