# Función programación remota vía sevidor web de LG, modelo PQCSE341A0

- Propiedad del archivo: CONSTRUNARIO
- Formato: FIEBDC-3/2012
- Programa: Construnario Versión 1.9
- Fecha de los precios: 11/06/2013
- Divisa: EUR

**PQCSE341A0** Función programación remota vía sevidor web de LG, modelo PQCSE341A0
Función programación remota vía servidor web (aplicable al control central AC Smart II) de LG, modelo PQCSE341A0
