# ACP II Control central hasta 256 grupos uds. interiores de LG, modelo PQCPB11A0E

- Propiedad del archivo: CONSTRUNARIO
- Formato: FIEBDC-3/2012
- Programa: Construnario Versión 1.9
- Fecha de los precios: 11/06/2013
- Divisa: EUR

**PQCPB11A0E** ACP II Control central hasta 256 grupos uds. interiores de LG, modelo PQCPB11A0E
ACP de LG, modelo PQCPB11A0E. Control Central de hasta 256 grupos de unidades interiores. Configurable y controlable a través de su aplicación de servidor web. Una vez programado puede actuar sin el PC. Admite patrones programables a través de sus entradas/salidas digitales. Admite control de consumos con el accesorio PDI.
