# AC MANAGER Software gestión por PC de LG, modelo PQCSS520A0E

- Propiedad del archivo: CONSTRUNARIO
- Formato: FIEBDC-3/2012
- Programa: Construnario Versión 1.9
- Fecha de los precios: 11/06/2013
- Divisa: EUR

**PQCSS520A0E** AC MANAGER Software gestión por PC de LG, modelo PQCSS520A0E
AC MANAGER de LG, modelo PQCSS520A0E. Software de gestión por PC, bajo sistema opertaivo Windows XP y Microsoft Java, capaz de gestionar 32 ACP y 8192 grupos de unidades interiores. Lleva un sistema de protección anticopia por llave USB. Monitorización vía Internet.
