# BNU-BACNET y MODBUS Pasarela para sistemas BMS de LG, modelo PQNFB17B0

- Propiedad del archivo: CONSTRUNARIO
- Formato: FIEBDC-3/2012
- Programa: Construnario Versión 1.9
- Fecha de los precios: 11/06/2013
- Divisa: EUR

**PQNFB17B0** BNU-BACNET y MODBUS Pasarela para sistemas BMS de LG, modelo PQNFB17B0
BNU-BACNET y MODBUS de LG, modelo PQNFB17B0. Pasarela Bacnet y Modbus para sistemas BMS y equipos de aire acondicionado LG. Puede procesar un máximo de 256 unidades interiores y dispone de una aplicación de servidor web para la puesta en marcha.
