# Pasarela KNX para sistemas BMS y domóticos Máximo 16 uds. interiores de LG, modelo LG-AC-KNX-16

- Propiedad del archivo: CONSTRUNARIO
- Formato: FIEBDC-3/2012
- Programa: Construnario Versión 1.9
- Fecha de los precios: 11/06/2013
- Divisa: EUR

**LG-AC-KNX-16** Pasarela KNX para sistemas BMS y domóticos Máximo 16 uds. interiores de LG, modelo LG-AC-KNX-16
Pasarela KNX modelo LG-AC-KNX-16, para sistemas BMS y domóticos con equipos de aire acondicionado LG. Puede procesar un máximo de 16 unidades intereiores de LG.
