# Pasarela KNX para sistemas BMS y domóticos Máximo 8 uds. interiores de LG, modelo LG-AC-KNX-8

- Propiedad del archivo: CONSTRUNARIO
- Formato: FIEBDC-3/2012
- Programa: Construnario Versión 1.9
- Fecha de los precios: 11/06/2013
- Divisa: EUR

**LG-AC-KNX-8** Pasarela KNX para sistemas BMS y domóticos Máximo 8 uds. interiores de LG, modelo LG-AC-KNX-8
Pasarela KNX modelo LG-AC-KNX-8, para sistemas BMS y domóticos con equipos de aire acondicionado LG. Puede procesar un máximo de 8 unidades intereiores de LG.
