# Placa comunicación PI-485 Aplicable recuperadores entálpicos de LG, modelo PHNFP14A0

- Propiedad del archivo: CONSTRUNARIO
- Formato: FIEBDC-3/2012
- Programa: Construnario Versión 1.9
- Fecha de los precios: 11/06/2013
- Divisa: EUR

**PHNFP14A0** Placa comunicación PI-485 Aplicable recuperadores entálpicos de LG, modelo PHNFP14A0
Placa de comunicación PI-485 para recuperadores entálpicos ECO V de LG, modelo PHNFP14A0.
