# Kit salidas digitales de LG, modelo PQNFP00T0

- Propiedad del archivo: CONSTRUNARIO
- Formato: FIEBDC-3/2012
- Programa: Construnario Versión 1.9
- Fecha de los precios: 11/06/2013
- Divisa: EUR

**PQNFP00T0** Kit salidas digitales de LG, modelo PQNFP00T0
Kit de salidas digitales. Permite arrancar o parar dispositivos externos a través del ACP o AC Smart de LG, modelo PQNFP00T0.
