# PDI Indicador de distribución de potencia de LG, modelo PQNUD1S00

- Propiedad del archivo: CONSTRUNARIO
- Formato: FIEBDC-3/2012
- Programa: Construnario Versión 1.9
- Fecha de los precios: 11/06/2013
- Divisa: EUR

**PQNUD1S00** PDI Indicador de distribución de potencia de LG, modelo PQNUD1S00
PDI de LG, modelo PQNUD1S00. Indicador de distribución de potencia (control de consumos). Dispositivo que permite distribuir y visualizar el consumo de un sistema frigorífico en cada unidad interior. Conectable a sistemas de hasta 64 unidades interiores.
