# WEB PDI Control de LG, modelo PQCPM11A0

- Propiedad del archivo: CONSTRUNARIO
- Formato: FIEBDC-3/2012
- Programa: Construnario Versión 1.9
- Fecha de los precios: 11/06/2013
- Divisa: EUR

**PQCPM11A0** WEB PDI Control de LG, modelo PQCPM11A0
WEB PDI de LG, modelo PQCPM11A0. Control central para monitorizar via web los consumos de los equipos. Nº máximo de unidades interiores conectables, 128. Se necesita una PDI por cada sistema frigorífico.
