# Placa de contacto seco sin carcasa y 1 punto de contacto de LG, modelo PQDSA1. 24 V AC

- Propiedad del archivo: CONSTRUNARIO
- Formato: FIEBDC-3/2012
- Programa: Construnario Versión 1.9
- Fecha de los precios: 11/06/2013
- Divisa: EUR

**PQDSA1** Placa de contacto seco sin carcasa y 1 punto de contacto de LG, modelo PQDSA1. 24 V AC
Placa de contacto seco de LG, modelo PQDSA1 sin carcasa y 1 punto de contacto (24 V AC desde toma exterior). Consultar modelos aplicables.
