# Placa de contacto seco con carcasa y 2 puntos de contacto de LG, modelo PQDSBC. 5/12 V DC

- Propiedad del archivo: CONSTRUNARIO
- Formato: FIEBDC-3/2012
- Programa: Construnario Versión 1.9
- Fecha de los precios: 11/06/2013
- Divisa: EUR

**PQDSBC** Placa de contacto seco con carcasa y 2 puntos de contacto de LG, modelo PQDSBC. 5/12 V DC
Placa de contacto seco de LG, modelo PQDSBC con carcasa y 2 puntos de contacto (5V y 12V DC desde placa unidad interior). Consultar modelos aplicables.
