# Placa de contacto seco para comunicar con otros dispositivos de LG, modelo PQDSBCGCD0

- Propiedad del archivo: CONSTRUNARIO
- Formato: FIEBDC-3/2012
- Programa: Construnario Versión 1.9
- Fecha de los precios: 11/06/2013
- Divisa: EUR

**PQDSBCGCD0** Placa de contacto seco para comunicar con otros dispositivos de LG, modelo PQDSBCGCD0
Placa de contacto seco de LG, modelo PQDSBCGCD0 diseñada para comunicar con otros dispositivos a través de línea RS-485.
