# Placa de contacto seco permite actuar uds. exteriores Multi V III de LG, modelo PQDSBCDVM0

- Propiedad del archivo: CONSTRUNARIO
- Formato: FIEBDC-3/2012
- Programa: Construnario Versión 1.9
- Fecha de los precios: 11/06/2013
- Divisa: EUR

**PQDSBCDVM0** Placa de contacto seco permite actuar uds. exteriores Multi V III de LG, modelo PQDSBCDVM0
Placa de contacto seco de LG, modelo PQDSBCDVM0 que permite actuar únicamente sobre las unidades exteriores de Multi V III.
