# Sonda de temperatura exterior de LG, modelo PQRSTA0

- Propiedad del archivo: CONSTRUNARIO
- Formato: FIEBDC-3/2012
- Programa: Construnario Versión 1.9
- Fecha de los precios: 11/06/2013
- Divisa: EUR

**PQRSTA0** Sonda de temperatura exterior de LG, modelo PQRSTA0
Sensor remoto de temperatura de LG, modelo PQRSTA0 Aplicable a los modelos tipo cassette y conductos.
