# Conector y cable para control de grupo de LG, modelo PZCWRCG3

- Propiedad del archivo: CONSTRUNARIO
- Formato: FIEBDC-3/2012
- Programa: Construnario Versión 1.9
- Fecha de los precios: 11/06/2013
- Divisa: EUR

**PZCWRCG3** Conector y cable para control de grupo de LG, modelo PZCWRCG3
Conector y cable para realizar control de grupo de LG, modelo PZCWRCG3.
