# Selector frío/calor de LG, modelo PRDSBM

- Propiedad del archivo: CONSTRUNARIO
- Formato: FIEBDC-3/2012
- Programa: Construnario Versión 1.9
- Fecha de los precios: 11/06/2013
- Divisa: EUR

**PRDSBM** Selector frío/calor de LG, modelo PRDSBM
Selector Frio/Calor de LG, modelo PRDSBM. Evita que se pueda seleccionar a la vez refrigeración y calefacción durante el cambio de estación.
