# Bomba drenaje para conductos de LG, modelo ABDPG

- Propiedad del archivo: CONSTRUNARIO
- Formato: FIEBDC-3/2012
- Programa: Construnario Versión 1.9
- Fecha de los precios: 11/06/2013
- Divisa: EUR

**ABDPG** Bomba drenaje para conductos de LG, modelo ABDPG
Bomba de drenaje de LG, modelo ABDPG para conductos de chasis. Aplicable a los modelos 1x1 y multi inverter con chasis H, G y R.
