# Guía descarga aire de LG, modelo PQAGA

- Propiedad del archivo: CONSTRUNARIO
- Formato: FIEBDC-3/2012
- Programa: Construnario Versión 1.9
- Fecha de los precios: 11/06/2013
- Divisa: EUR

**PQAGA** Guía descarga aire de LG, modelo PQAGA
Guía de aire para dirigir la descarga de aire de la unidad exterior Multi V Sync II de LG, modelo PQAGA.
