# Rejilla autoelevable de LG, modelo PTEGM0

- Propiedad del archivo: CONSTRUNARIO
- Formato: FIEBDC-3/2012
- Programa: Construnario Versión 1.9
- Fecha de los precios: 11/06/2013
- Divisa: EUR

**PTEGM0** Rejilla autoelevable de LG, modelo PTEGM0
Rejilla autoelevable de LG, modelo PTEGM0 que facilita el mantenimiento.
