# Rejilla de aspiración para interiores de baja presión ARNU_GB4G2 (18 y 24) de LG, modelo PBSGB40

- Propiedad del archivo: CONSTRUNARIO
- Formato: FIEBDC-3/2012
- Programa: Construnario Versión 1.9
- Fecha de los precios: 11/06/2013
- Divisa: EUR

**PBSGB40** Rejilla de aspiración para interiores de baja presión ARNU_GB4G2 (18 y 24) de LG, modelo PBSGB40
Rejilla de aspiraciónde LG, modelo PBSGB40 aplicable a las uds. interiores de baja presión ARNU--GB4G2 (18 y 24). Dimensiones 1.188 x 359 x 56mm.
