# Flexible para interiores de baja presión ARNU_GB3G2 (07, 09, 12 y 15) de LG, modelo PBSC30

- Propiedad del archivo: CONSTRUNARIO
- Formato: FIEBDC-3/2012
- Programa: Construnario Versión 1.9
- Fecha de los precios: 11/06/2013
- Divisa: EUR

**PBSC30** Flexible para interiores de baja presión ARNU_GB3G2 (07, 09, 12 y 15) de LG, modelo PBSC30
Tramo conducto flexible de LG, modelo PBSC30. Aplicable a las uds. interiores de baja presión ARNU--GB3G2 (07,09,12 y15). Dimensiones 821 x 274 x 42 - 250 mm.
