# Toma TV serie Berker B.7. Cristal blanco polar, mate

- Propiedad del archivo: CONSTRUNARIO
- Formato: FIEBDC-3/2012
- Programa: Construnario Versión 2.11
- Fecha de los precios: 25/05/2015
- Divisa: EUR
- Código: hager-sistem (18/04/2017)

**C1005HAG-12031301** Toma TV serie Berker B.7. Cristal blanco polar, mate (25/11/2013)

| Código | Ud | Descripción | Rendimiento |
|---|---|---|---|
| 4522 | u | 3 tomas TV-R indep. derivación Única (material) | 1.000 |
| 1203 19 09 | u | Tapa central para toma TV 2 ó 3 salidas. Blanco polar, mate. Series Berker S.1, B.3, B.7 (material) | 1.000 |
| 1011 69 09 | u | Marcos cristal blanco polar. 1 elemento. Serie Berker B.7 (material) | 1.000 |

## Recursos

**1203 19 09** u Tapa central para toma TV 2 ó 3 salidas. Blanco polar, mate. Series Berker S.1, B.3, B.7
- Embalaje: 10 unidades x caja.

**1011 69 09** u Marcos cristal blanco polar. 1 elemento. Serie Berker B.7
- Montaje vertical y horizontal. - No válido para montaje en superficie. - Embalaje: 10 unidades x caja.
