# Marcos rojo, aterciopelado. 3 elementos. Serie Berker Q.1

- Propiedad del archivo: CONSTRUNARIO
- Formato: FIEBDC-3/2012
- Programa: Construnario VersiĆ³n 2.11
- Fecha de los precios: 25/05/2015
- Divisa: EUR

**1013 60 62** u Marcos rojo, aterciopelado. 3 elementos. Serie Berker Q.1
- Montaje vertical y horizontal. - Para resaltar interruptores especiales, tomas de corriente... - Embalaje: 2 unidades x caja.
