# Caja montaje en superficie 2 elementos. Rojo, brillo. Series Berker Q.1, Q.3 Arsys

- Propiedad del archivo: CONSTRUNARIO
- Formato: FIEBDC-3/2012
- Programa: Construnario VersiĆ³n 2.11
- Fecha de los precios: 25/05/2015
- Divisa: EUR

**1030 00 62** u Caja montaje en superficie 2 elementos. Rojo, brillo. Series Berker Q.1, Q.3 Arsys
- Profundidad instalaciĆ³n 33,5 mm. - Embalaje: 10 unidades x caja.
