# Kit para tomas schuko y tapas K.1 / K.5 / Q.1 / Q.3 Transparente

- Propiedad del archivo: CONSTRUNARIO
- Formato: FIEBDC-3/2012
- Programa: Construnario VersiĆ³n 2.11
- Fecha de los precios: 25/05/2015
- Divisa: EUR

**1010 72 00** u Kit para tomas schuko y tapas K.1 / K.5 / Q.1 / Q.3 Transparente
- Embalaje: 1 unidad x caja.
