# Toma schuko. Blanco polar, aterciopelado. Serie Berker Q.1 Q.3

- Propiedad del archivo: CONSTRUNARIO
- Formato: FIEBDC-3/2012
- Programa: Construnario Versión 2.11
- Fecha de los precios: 25/05/2015
- Divisa: EUR

**4123 60 89** u Toma schuko. Blanco polar, aterciopelado. Serie Berker Q.1 Q.3
- 16A, 250V~. - Con protección infantil. - Conexión tornillo. - Embalaje: 10 unidades x caja.
