# Tecla con 2 indicadores luminosos, portaetiquetas y símbolo campana. Blanco polar, aterciopelado. Serie Berker Q.1 Q.3

- Propiedad del archivo: CONSTRUNARIO
- Formato: FIEBDC-3/2012
- Programa: Construnario Versión 2.11
- Fecha de los precios: 25/05/2015
- Divisa: EUR

**1628 60 79** u Tecla con 2 indicadores luminosos, portaetiquetas y símbolo campana. Blanco polar, aterciopelado. Serie Berker Q.1 Q.3
- Etiquetas de 6 mm alto. - Adecuada para instalaciones IP44 y protección estanca utilizando el kit de sellado. - Embalaje: 10 unidades x caja.
