# Tapa tarjetero de hotel con indicador luminoso. Blanco polar, aterciopelado. Serie Berker Q.1 Q.3

- Propiedad del archivo: CONSTRUNARIO
- Formato: FIEBDC-3/2012
- Programa: Construnario VersiĆ³n 2.11
- Fecha de los precios: 25/05/2015
- Divisa: EUR

**1640 60 89** u Tapa tarjetero de hotel con indicador luminoso. Blanco polar, aterciopelado. Serie Berker Q.1 Q.3
- Mecanismo ref.: 5051 02, 5051 03, 5052 01, 5056 01. - Embalaje: 10 unidades x caja.
