# Termostato con conmutador. Blanco polar, aterciopelado. Serie Berker Q.1 Q.3

- Propiedad del archivo: CONSTRUNARIO
- Formato: FIEBDC-3/2012
- Programa: Construnario VersiĆ³n 2.11
- Fecha de los precios: 25/05/2015
- Divisa: EUR

**2026 60 89** u Termostato con conmutador. Blanco polar, aterciopelado. Serie Berker Q.1 Q.3
- Embalaje: 1 unidad x caja.
