# Tapa con pulsador de llamada rojo abajo. Blanco polar, aterciopelado. Serie Berker Q.1

- Propiedad del archivo: CONSTRUNARIO
- Formato: FIEBDC-3/2012
- Programa: Construnario VersiĆ³n 2.11
- Fecha de los precios: 25/05/2015
- Divisa: EUR

**1219 60 89** u Tapa con pulsador de llamada rojo abajo. Blanco polar, aterciopelado. Serie Berker Q.1
- Embalaje: 10 unidades x caja.
