# Cruzamiento serie Berker Q.1. Blanco polar

- Propiedad del archivo: CONSTRUNARIO
- Formato: FIEBDC-3/2012
- Programa: Construnario Versión 2.11
- Fecha de los precios: 25/05/2015
- Divisa: EUR
- Código: hager-sistem (18/04/2017)

**C1005HAG-1205031** Cruzamiento serie Berker Q.1. Blanco polar (08/11/2013)

| Código | Ud | Descripción | Rendimiento |
|---|---|---|---|
| 3037 | u | Cruzamiento 10AX, 250V (material) | 1.000 |
| 1620 60 89 | u | Tecla. Blanco polar, aterciopelado (material) | 1.000 |
| 1011 60 89 | u | Marcos blanco polar, aterciopelado. 1 elemento (material) | 1.000 |

## Recursos

**1620 60 89** u Tecla. Blanco polar, aterciopelado
- Adecuada para instalaciones IP44 y protección estanca utilizando el kit de sellado. - Embalaje: 10 unidades x caja.

**1011 60 89** u Marcos blanco polar, aterciopelado. 1 elemento
- Montaje vertical y horizontal. - Adecuado para instalaciones IP44 y protección estanca utilizando el kit de sellado. - Embalaje: 10 unidades x caja.
