# Tapa ciega serie Berker Q.1. Blanco polar

- Propiedad del archivo: CONSTRUNARIO
- Formato: FIEBDC-3/2012
- Programa: Construnario Versión 2.11
- Fecha de los precios: 25/05/2015
- Divisa: EUR
- Código: hager-sistem (18/04/2017)

**C1005HAG-1205151** Tapa ciega serie Berker Q.1. Blanco polar (25/11/2013)

| Código | Ud | Descripción | Rendimiento |
|---|---|---|---|
| 1009 60 89 | u | Tapa ciega. Blanco polar, aterciopelado, sin garras. Serie Berker Q.1 Q.3 (material) | 1.000 |
| 1011 60 89 | u | Marcos blanco polar, aterciopelado. 1 elemento (material) | 1.000 |

## Recursos

**1009 60 89** u Tapa ciega. Blanco polar, aterciopelado, sin garras. Serie Berker Q.1 Q.3
- Embalaje: 20 unidades x caja.

**1011 60 89** u Marcos blanco polar, aterciopelado. 1 elemento
- Montaje vertical y horizontal. - Adecuado para instalaciones IP44 y protección estanca utilizando el kit de sellado. - Embalaje: 10 unidades x caja.
