# Marcos K.1 blanco polar, brillo. 4 elementos horizontal

- Propiedad del archivo: CONSTRUNARIO
- Formato: FIEBDC-3/2012
- Programa: Construnario Versión 2.11
- Fecha de los precios: 25/05/2015
- Divisa: EUR

**1383 70 09** u Marcos K.1 blanco polar, brillo. 4 elementos horizontal
- Para protección IP44 utilizar ref. 1010 7.. - Embalaje: 2 unidades x caja.
